# Modernisierung Sporthalle Schaephuysen
Angebotsaufforderung (GAEB DA XML 3.2, DA83)
Projekt: 25-01...
Währung: EUR
Erstellt mit: GXML Toolbox V3.3 R20220330, ORCA AVA 25.0.5 - Professional Edition 25.00.05, 19.03.2026

## 08 Vorhangfassade

### Titel 00 Vorbemerkungen

*Hinweis: Angaben zum Bauvorhaben*
Name und Anschrift des Auftraggebers:
Gemeinde Rheurdt
Rathausstraße 35
47509 Rheurdt
Ansprechpartner: Herr Schmieder

Beschreibung des Bauvorhabens:
Modernisierung Sporthalle Schaephuysen.

Gegenstand dieser Ausschreibung sind:

Vorhangfassadenarbeiten

Start der Arbeiten: ca. 15.06.2026
Ausführungsende: ca. 06.08.2026

Schutzzeiten
Die gesetzlich vorgeschriebenen Arbeitszeiten sind einzuhalten. Lärmintensive Tätigkeiten bedürfen der Anmeldung und Absprache mit der Bauleitung.

Planunterlagen
Folgenden Unterlagen werden durch das Büro Osthues & Partner zugestellt:
- Grundrisse
- Schnitte
- Ansichten
- Detailplanung Fassade
- Baustelleneinrichtungsplan

Ausführungsunterlagen/ Unterlagen des AG und des AN:
Der AN hat dem AG jeweils entsprechend Baufortschritt rechtzeitig anzuzeigen, wann er jeweilige Planunterlagen oder sonstige Ausführungunterlagen konkret benötigt, damit die Übergabe durch den AG rechtzeitig sichergestellt werden kann. Die vorzeitige nach dem Bauablauf noch nicht erforderliche Abforderung von Ausführungsunterlagen führt nicht zu einem (Annahme-)Verzug des AG.

Der AG übergibt zu Ausführungsbeginn die Planunterlagen 1-fach in Papierform. Ebenfalls werden dem AN vom Architekten die Unterlagen digital im pdf-Format zur Verfügung gestellt. Die Vervielfältigung durch Druck, Plot und Lichtpausen, in der für den AN erforderlichen Anzahl hat durch den AN zu erfolgen und wird mit den vertraglichen Einheitspreisen abgegolten.

Vom AN sind ohne besondere Vergütung zu liefern:
1. Zur Abrechnung sind bei Aufmaßerstellungen die Massen falls nötig mit einer Fotodokumentation zu belegen. Die Fotodokumentation kann in elektronischer Form dem AG zugesandt werden.
2. Der AN hat täglich Bautagesberichte zu führen und wöchentlich unaufgefordert der Bauleitung zu übergeben.
Die Bautagesberichte müssen folgende Angaben enthalten:
- anwesende Unternehmen und Belegschaft
- Arbeitszeit
- Unterbrechung der Arbeitszeit mit Angabe der Gründe
- Beginn und Ende von Leistungen größeren Umfangs
- Wetter und Temperatur
- Anlieferung von Geräten und Baustoffen
- ausgeführte Leistungen/Baufortschritt
- Abnahme und Prüfungen, vertraglich wichtige Termine unter Hinweis auf den Bauzeitenplan
- Sonstige Vorkommnisse
Sollten seitens der AN Nachunternehmer für die auszuführenden Arbeiten beauftragt werden, sind ebenfalls Bautagesberichte mit den genannten Anforderungen durch die Nachunternehmer des AN zu führen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen. Mit den Angaben im Leistungsverzeichnis sind auch der Herstellungsvorgang und - ablauf bis zur fertigen Leistung abgegolten.
In den Angebotspreisen ist alles einzukalkulieren, was zur vollständigen, fach- und sachgemäßen sowie funktionstüchtigen/ betriebsfertigen Ausführung der Leistungen und Lieferungen notwendig ist, insbesondere müssen darin auch alle Nebenleistungen gemäß VOB Teil C und ferne alle Leistungen und Aufwendungen, die nach der Verkehrssitte, den einschlägigen Vorschriftn und den DIN/EN-Normen, den anerkannten Regelnd der Technik, den behördlichen Vorschriften/ Baugenehmigung sowie den Vertragsanlagen zu den geforderten Leistung gehören, enthalten sein.

Die Entsorgung sämtlicher Abfälle hat unter Erfüllung der abfallrechtlichen Deklarations-, Nachweis- und Dokumentationspflicht zu erfolgen. Es ist insbesondere die örtliche Abfallentsorgungssatzung zu berücksichtigen. Auf der Baustelle werden keine bauseitigen Müllcontainer vorgehalten.

*Hinweis: Allgemein Technische Vertragsbedingungen*
0.1 Angaben zur Baustelle nach VOB / ATV DIN 18299
Moderinisierung der Sporthalle in Schaephuysen
0.1.1 Lage der Baustelle
Hauptstraße 52, 47509 Rheurdt

0.1.2 Art und Lage der baulichen Anlage
Bei der Modenisierung der Sporthalle in Schaephuysen handelt es sich um eine Einfeldhalle mit Umkleidetrakt.
Lageplanausschnitt:
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Hauptgebäudedaten:
NGF von ca. 580 m2
BRI von ca. 3.220 m3

0.1.3 Verkehrsverhältnisse auf der Baustelle
Die BE-Einrichtungsfläche ist jeweils seitlich vom Gebäude vorgesehen. Die Anbindung zu dieser Fläche erfolgt über den Hauptstraße. Lager-, Stell- und Parkflächen sowie die Verladezone sind mit der Bauleitung abzustimmen. Der BE-Plan und die Verkehrswege müssen von allen Gewerken umgesetzt werden.
0.1.4 Freizuhaltende Flächen
Die Hauptstraße darf nicht blockiert werden. Anlieferungen oder Entsorgungen mit Kränen oder dergleichen sind mit der Bauleitung frühzeitig abzustimmen. Lagerflächen stehen nur begrenzt zur Verfügung, daher müssen z.B. Restbaustoffe umgehend abgefahren werden. Die Zufahrt ist ständig freizuhalten.
Fahrzeuge sind nur auf den dafür ausgewiesenen Flächen zu parken.
0.1.5 Transporteinrichtungen und Transportwege
Zufahrtsmöglichkeit über die Hauptstraße siehe Lageplan. Be- und Entladungen sowie Auf- und Abfahrten sind über diese Zuwegung über die gesamte Bauzeit möglich. Transport der Baustoffe sowie das Aufstellen von Entsorgungscontainern sind auf der Baustelle in Abstimmung mit der Bauleitung möglich.
0.1.6 Wasser-, Abwasser- und ELT - Anschlüsse
Anschlüsse Baustrom und Bauwasser sind bauseits vorhanden. Die Kosten für den Verbrauch von Bauwasser und des Baustroms werden gem. der Vertragbedingungen des Bauherren abgerechnet. Ein verantwortungsbewusster Verbrauch wird hierbei vorausgesetzt.
0.1.7 Lage und Ausmaß der überlassenen Flächen
Dem AN stehen die zum Baugelände gehörenden Grundstücksflächen gem. dem der Ausschreibung beigefügten BE-Plan für die Durchführung der Bauarbeiten zur Verfügung.

0.1.8 Vorgaben für die Entsorgung
Die Trennung und Entsorgung aller Abfälle hat nach den gültigen Ortsvorschriften zu erfolgen.
0.1.9 Baustellenverordnung
Die zur Erfüllung der beauftragten Leistungen notwendigen Unfallverhütungsvorschriften und Sicherheitsgesetze sowie die vom Auftraggeber zu erlassende Baustellenordnung und der SiGePlan sind einzuhalten. Der SiGePlan wird bei Beauftragung ausgehändigt. Dem Auftragnehmer obliegt die Pflicht, sich hiervon in geeigneter Weise Kenntnis zu verschaffen und alle seine Arbeitnehmer vor Aufnahme der Arbeiten entsprechend einzuweisen.
0.1.10 Bauseitige Maßnahmen
- Stellung Gerüst
0.1.11 Arbeiten anderer Unternehmer auf der Baustelle
In Abhängigkeit des Baufortschrittes: Innenausbauarbeiten, Dachdeckerarbeiten.

Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausführung von Nachlaufleistungen bewirkt keine Verlängerung der Ausführungsfristen, sofern dies nicht ausdrücklich vereinbart wurde. Zwischentermine, die während des Bauablaufes vereinbart werden (z.B. im wöchentlichen Baustellenprotokoll) werden nach voriger Abstimmung im Sinne des Vertrages rechtsrelevant.
0.2.2 Termine und Fristen
Nach Auftragserteilung hat der AN einen Terminplan als Balkendiagramm vorzulegen, der nach Abstimmung bzw. Freigabe als Vertragsterminplan festgelegt wird. Die genannten Termine sind für den Auftragnehmer bindend. Soweit aus ablauftechnischen Gründen Änderungen notwendig werden, sind diese nach Erteilung des Auftrages zwischen Auftraggeber und Auftragnehmer abzustimmen.
0.2.3 Stundenlohnarbeiten
Stundenlohnarbeiten dürfen grundsätzlich nur nach schriftlicher Beauftragung durch den Auftraggeber ausgeführt werden. Nachweise sind spätestens 3 Arbeitstage nach Ausführung der Arbeiten der Bauleitung zur Anerkennung vorzulegen.

0.2.4 Rechnungen
Alle bei der Bauleitung eingereichten Rechnungen sind in kumulierter Form netto einzureichen, zudem sind die Positionsnummern aus dem Auftrags-LV zu übernehmen.

0.2.5 Hinweise Arbeitsschutzvorschriften
Auf staatliche Arbeitsschutzvorschriften, in denen vom Unternehmer zur Verhütung von Arbeitsunfällen, Berufskrankheiten und arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Zusätzliche Technische Vertragsbedingungen*
Für das Angebot und die Ausführung gelten die für die Leistungen des LV`s zutreffenden Abschnitte der VOB Teil B und C, sowie alle sonstigen Normen in der jeweils gültigen neuesten Fassung.
Darüber hinaus sind die anerkannten Regeln der Technik, die gesetzlichen und behördlichen Bestimmungen und die Verarbeitungsrichtlinien der Hersteller zu beachten und einzuhalten.
Letzteres gilt insbesondere für alle Schutz- und Sicherungsmaßnahmen und für alle Einrichtungen zur Unfallverhütung und zum vorbeugenden Brandschutz. Es gilt die aktuelle Landesbauordnung.

Dokumentation
Für alle zu liefernden Bauteile, Baustoffe, Baustoffgemische, Fertigteile und Geräte ist laufend die entsprechende Dokumentation unaufgefordert zu übergeben. Der AN haftet für die Richtigkeit der übergebenen Unterlagen. Die Unterlagen sind vor der Abnahme digital (PDF) (mit Inhaltsverzeichnis sowie Deck- und Trennblättern nach Vorgabe durch den AG) zusammenzustellen. Das Fehlen von Unterlagen wird als wesentlicher Mangel angesehen. Zur besseren Übersicht und Nachweisführung ist der Ausschreibung eine Liste für nachzuweisende Produkte/Baustoffe beigefügt. Diese ist nicht endgültig und kann im Laufe der Bauphase angepasst/ergänzt werden. Siehe "Liste vorzulegender Qualitätsnachweis".

### Titel 02 Fassadenbekleidung

*Hinweis: Technische Vorbemerkungen Fassade*
Dieser Titel umfasst die Lieferung und Montage einer Unterkonstruktion samt der vorgehängten hinterlüfteten Fassadenbekleidung. Alle Angaben zur Bemessung der Unterkonstruktion einschließlich der Verankerung am Untergrund sind Richtwerte; die Standsicherheit der Außenwandbekleidung muss nachgewiesen werden.
Erhöhte Windsoglasten im Randbereich erfordern zusätzliche Befestigungs- bzw. Verankerungsmittel, sowie geringere Abstände der Unterkonstruktion.
Die Vorschriften des Herstellers des jeweiligen Bekleidungsmaterials müssen eingehalten werden.

Besondere Sorgfalt ist auf die Ausbildung aller Fugen, Platten an- bzw. Plattenabschlüsse und Gebäudeecken zu legen. Das Reinigen der Fassade vor dem Abrüsten der Gerüste ist mit einzukalkulieren.

**02.1 Wärmebrückensimulation/Wärmebrückenberechnung**
*** Pauschalposition
Wärmebrückensimulation des Gesamt-Systems einer bauphysikalischen Simulationssoftware durchführen.
Erstellen einer Wärmebrückenberechnung für die ausgeschriebene Art der Unterkonstruktion durch den AN bzw. den verwendeten Hersteller.

Angestrebt wird für die Außenwand ein U-Wert von max. 0,18 W/(m²K).

Die Berechnung ist rechtzeitig und unaufgefordert vor Beginn der Montage dem Auftraggeber zur Genehmigung vorzulegen.
Menge: 1,000 psch

**02.2 Statischer Nachweis und Zeichnungen Fassade**
*** Pauschalposition
Aufstellen eines prüffähigen statischen Nachweises für die gesamte Vorhangfassade inkl. aller erforderlichen Dübelsetzpläne und Ausführungszeichnungen.

Die Zeichnungen sind rechtzeitig vor Ausführungsbeginn in prüffähiger (digitaler) Form dem Auftraggeber zur Genehmigung und ebenfalls 3-fach in Papierform zur Weitergabe an die zuständige Prüüfstelle vorzulegen.

Windzone (WZ): 2
Menge: 1,000 psch

**02.3 Werk- und Montageplanung**
*** Pauschalposition
Erstellen aller erforderlicher Übersichts- und Werkpläne der Fassade inkl. der erforderlichen Montageanweisungen und der Planung der Unterkonstruktionen.

Die Planunterlagen sind rechtzeitig zur Prüfung sowohl beim Prüfingenieur als auch beim AG vorzulegen. Der Abstimmungsaufwand mit dem Planungsteam ist einzukalkulieren. Übergabe in Papierform und auch als CAD-Pläne Format dwg/dwx sowie pdf.
Menge: 1,000 psch

**02.4 Untergrund Sockelabdichtung reinigen**
Bauseitige Sockelabdichtung von Staub, groben Verschmutzungen z.B. Erdanhaftugen und losen Teilen besenrein abkehren.
Menge: 25,000 m²

**02.5 Perimeterdämmung Sockel 80mm, WLG 035, h = ca. 0,60m**
Lieferung und Einbau von Wärmedämmung aus geschlossenporigem Material im Sockelbereich zwischen den vertikalen Wandhaltern auf außenliegenden Wandflächen. Die Dämmstoffplatten sind mittels Dickbeschichtung bzw. Kleber auf die vorhandene Abdichtung aufzubringen. Die Dämmplatten sind dicht gestoßen einzubauen und sauber an alle Einbauteile anzupassen.

Materialeigenschaften: Dämmung nach DIN 13162-1, Wärmeleitgruppe mindestens 035, wasserabweisend und verrottungsfest, Anwendungstyp PW, Perimeter.

Höhe bis über OKFF 40cm, UK ca. 45cm unter OKFF. Einzubauende Plattenstreifen der Höhe von ca. 60cm.
Dicke der Dämmung: 80mm

Abrechnung über lfdm Plattenstreifen der Plattenhöhe ca. 60cm.
Menge: 120,000 m

**02.6 Bekleidung der Wandsockelflächen mit Alublech**
Wandsockel/ Perimeterdämmung ca.30cm hoch mit einem Alublech (Farbe nach Wahl des AG) der Mindestblechstärke von 2mm mit zwei Umkantungen bekleiden. Befestigung erfolgt auf der vorhandenen Perimeterdämmung mit WDVS-Schrauben und Abdeckkappen.

Farbe Alu als Kalkulationsgrundlage: schwarz.
Menge: 120,000 m

**02.7 Aluminium-Unterkonstruktion Abstand ca. 120 mm**
Aluminium-Unterkonstruktion der Legierung EN AW 6063T66 für eine hinterlüftete Fassadenbekleidung nach DIN 18516-1, justierbar, zwängungsfrei liefern und montieren.

Leitprodukt Systea Typ: ALWI-S o.glw.

(Produkt vom Bieter einzutragen)

Die Aluminium-Unterkonstruktion bestehend aus vertikalen T-Profilen und Fassadenankern/Winkelkonsolen für eine hinterlüftete Faserzemet-Fassadenbekleidung liefern und nach statischen Vorgaben montieren. Verbindungsmittel (Blindniete oder Edelstahl- Bohrschrauben) mit Allgem. bauaufsichtl. Prüfzeugnis verwenden.

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
Der Abstand von Vorderkante Wand/ Tragholz bis Vorderkante Unterkonstruktion beträgt ca. 120mm.
Beim Ausrichten der Unterkonstruktion auf der vorhandenen Außenwand müssen Rohbautoleranzen bis zu 20 mm ohne Mehrpreis ausgeglichen werden.

Verankerung der Unterkonstruktion in vorhandener Holzbohle, Querschnitt 40/300 mm mit allgemein bauaufsichtlich zugelassenen Verankerungsmitteln.

Position inkl. der Lieferung und fachgerechtem Einbau von thermischen Trennelementen aus Kunststoff, passend zwischen dem Wandgrund und den Wandhaltern der senkrechten Unterkonstruktion, Wärmeleitfähigkeit: 0.07 W/mK.
Menge: 565,000 m²

**02.8 Zulage Unterkonstruktion Edelstahlwandhalter**
Zulage zur Ausführung der vorherigen Position der Vorhangfassaden-Unterkonstruktion für die Ausführung der Wandhalter aus Edelstahl anstatt Aluminium.
Menge: 565,000 m²

**02.9 Zulage Außenecke**
Erstellung einer stabilen Außenecke gem. Zeichnung und statischen Vorgaben aus Tragprofil 60 x 60 x 2 mm pulverbeschichtet in schwarz inkl. Anschlusswinkel, Verbindungswinkel und Zugband.
Der Abstand der Vorderkante Wand bis Vorderkante Unterkonstruktion im Wandverlauf beträgt ca. 120mm. Materialien als Alu-Strangpressprofilen, dauerhaft witterungsbeständig an sämtlichen Fassadenaußenecken, einschl. aller erforderlichen Befestigungen herstellen.
Menge: 35,000 m

**02.10 Zulage Innenecke**
Zulage für die Erstellung einer Unterkonstruktion für Innenecken aus Alu-Profilen, dauerhaft witterungsbeständig pulverbeschichtet in schwarz. Als Fugenhinterlegung mit Winkelprofil an sämtlichen Fassadeninnenecken, einschl. aller erforderlichen Befestigungen
Menge: 8,000 m

**02.11 Wärmedämmung aus Mineralwolle 80mm, WLG 035**
Wärmedämmung (Dämmplatten) aus Mineralwolle mit schwarzem Glasvlies kaschiert liefern und auf Wandflächen (MDF-Platten) befestigen, inkl. Anarbeitung an die Unterkonstruktion (Fassadenankern/Winkelkonsole) der Fassade.

Bemessungswert der Wärmeleitfähigkeit 0,035 W/mK nach DIN EN 13 163; nicht brennbar, Euroklasse A1 nach DIN EN 13501, Dicke: 80mm

Anwendungsgebiet WAB nach DIN 4108-10 als Dämmung einer hinterlüfteten Fassade. Fugenanteile sind auf ein Minimum zu begrenzen.

Die Verlegung und Befestigung hat gemäß Montagevorschriften des Herstellers zu erfolgen. Die Platten sind dicht zu stoßen und an Durchdringungen, wie z. B. Teilen der Unterkonstruktion, sowie an Anschlussprofilen dicht anzuarbeiten.

Die Befestigung erfolgt mit einer Dübelmontage mit Dämmstoffhaltern. Anzahl Dämmstofhalter / m² Fassadendämmplatten gem. Herstellerangeben (Windzone 2).
Menge: 535,000 m²

**02.12 Zulage Überdämmung Holzbohlen**
Zulage zur vorgenannten Wärmedämmung für das Überdämmen der vorstehenden Holzbohle im Querschnitt 40/300. Die Dämmstärke reduziert sich in diesem Bereich auf 50mm.
Menge: 720,000 m

**02.13 Aussparrungen in Dämmung, rund**
Anlegen von runden Aussparrungen in der Wärmedämmung aus Vorposition inkl. Entsorgung des Materials.
Durchmesser bis ca. 20 cm
Menge: 2,000 St

**02.14 Aussparrungen in Dämmung, rechteckig**
Anlegen von rechteckigen Aussparrungen in der Wärmedämmung aus Vorposition inkl. Entsorgung des Materials.
Rechteckgrößen bis ca. 250 cm²
Menge: 4,000 St

**02.15 Lochstreifen / Insektenschutzgitter Attikabereich**
*** Bezugsbeschreibung
Oberer Fassadenabschluss nach Detailzeichnung und Planung aus einem Aluminiumlochblech d = Sockelbereich 1 mm an der Aluminiumkonstruktion befestigt, Lüftungsquerschnitt zwischen Rückseite Platte und Dämmung ca. ´60 mm, dauerhaft witterungsbeständig lackiert / chromatiert und pulverbeschichtet oder gleichwertig, Farbton: schwarz
Auf einen einen ausreichenden Belüftungsquerschnitt von min. 50 cm²/m nach DIN18516-1 ist zu achten.

Ausführung: im Attikabereich der Fassade.
Abwicklung: bis 120 mm (gem. Erfordernis)

Das Attikablech wird nach der Fassadenerstellung bauseits ausgeführt. Bei der Ausführung/Kalkulation ist das zu berücksichtigen.
Menge: 120,000 m

**02.16 Lochstreifen / Insektenschutzgitter Sockelbereich**
*** wie Position 02.15
Ausführung im Sockelbereich der Fassade.
Abwicklung: bis 120 mm (gem. Erfordernis)
Menge: 120,000 m

*Hinweis: Faserzement-Fassadentafeln*
Anforderungen an Faserzementfassadentafeln:
Fassadentafeln bauaufsichtlich zugelassen und vom Institut Bauen und Umwelt e.V. zertifiziert.
Material: normal erhärteter gepreßter Faserzement aus natürlichen und umweltverträglichen Rohstoffen, nach EN 12467mit CE Kennzeichnung, Beschichtung: UV-gehärtete Oberflächenbehandlung auf Reinacrylatbeschichtung, deckend farbig. Oberfläche: glatt, matt, hohe Abriebfestigkeit, Kratzfestigkeit nach Oesterle 2,5 N, Mohshärte 4, Bleistifthärte 4 permanenter, dauerhafter Graffitischutz. Lieferbare Standardformate mit Stanzkante: 3130 / 2530 x 1280 mm, Nutzmaße nach Besäumung: max. 3100 / 2500 x 1250 mm
Die sichtbaren Tafelkanten sind nach dem Zuschnitt leicht zu brechen und erhalten eine transparente Luko-Kantenimprägnierung.
Baustoffklasse: A2-s1,d0 (EN 13501-1)

**02.17 Hinterlüftete Fassadenbekleidung Faserzementplatten, 8mm, schwarz**
Wandflächen bekleiden auf vorh. Alu-Unterkonstruktion, mit Fassadentafeln der Stärke 12 mm, in Zuschnitten nach örtlichem Aufmaß gem. Angabe der Bauleitung bzw. Fassadenverlegeplänen. Die sichtbaren Kanten der Tafeln sind leicht zu brechen und erhalten eine transparente Luko-Kantenimprägnierung. Max. Tafelgröße 3.100 x 1.250 mm.Kalkulationsbasis sind Standardfarbartikel, wahrscheinlicher Farbton: schwarz PA 041 im Hallenbereich
Die Fassadentafeln sind sichtbar genietet zu befestigen. Pro Tafel sind zwei Festpunkte mit Festpunkthülse 08 vorzusehen. Zum Befestigen sind farbige Fassadenniete 4x18-K15 nach Einbauvorschrift zu verwenden. Die Niete müssen zentrisch im Bohrloch sitzen. Befestigen der Tafeln Lieferung und Montage von vertikalen Faserzementplatten inkl. Oberflächenbehandlung als hinterlüftete Fassade mit Schrauben für Fassaden, rostfrei A2 mit Bohrspitze u. Teilgewinde auf der Unterkonstruktion befestigen unter Spannung ist unzulässig. Die Fugenbreite zwischen den Tafeln beträgt 10 mm. Auf eine ausreichende Hinterlüftung ist zu achten (DIN 18516 T.1) Leibungen und Stürze werden gesondert abgerechnet. Eternit-Fassadentafeln Equitone Pictura oder gleichwertig

Angebotenes Fabrikat:

Wandhöhen/ Einbaubereiche siehe Planunterlagen.
Menge: 420,000 m²

**02.18 Hinterlüftete Fassadenbekleidung Faserzementplatten, 8mm, grau**
Position wie vor, jedoch Farbton grau PG243.
Menge: 145,000 m²

**02.19 Horizontales Sickenprofil**
Einbau eines horizontalen Sickenprofiles zum Verschließen der horizontalen Plattenfuge, nach Herstellervorgaben montiert. Die Dicke der hinterlegten Fugenprofile darf 0,8mm nicht überschreiten. Eine Profilwanderung ist durch einfache Fixierung zu verhindern. Es sind kopplungsfreie Bewegungsfugen zu gewähren. Profil dauerhaft witterungsbeständig lackiert / chromatiert und pulverbeschichtet oder gleichwertig, Farbton: schwarz
Menge: 580,000 m

**02.20 Aussparrungen in Fassadenbekleidung, rund**
Anlegen von runden Aussparrungen in der Fassadenbekleidung aus Vorposition inkl. Entsorgung des Materials.
Durchmesser bis ca. 20 cm
Menge: 2,000 St

**02.21 Aussparrungen in Fassadenbekleidung, rechteckig**
Anlegen von rechteckigen Aussparrungen in der Fassadenbekleidung aus Vorposition inkl. Entsorgung des Materials. Rechteckgrößen bis ca. 250 cm²
Menge: 4,000 St

**02.22 Fassaden-Fenster- / Türanschluss Laibung**
Herstellen, liefern und montieren von Fassaden-Anschlüssen der Laibungen als Fassadenlaibungsplatte inkl. zusätzlicher vertikaler Unterkonstruktion im Eckanschlussbereich und montiertem Fassadeneckprofile. Der Anschluss am Fenster erfolgt mit einem F-Profil in der Farbe schwarz.

Ausführung: Fassadenlaibungsplatte analog zur Hauptposition Fassadenbekleidung mit passendem Zuschnitt. Die Plattenbreite der Streifen von 140mm ist einzukalkulieren.

Ausführung Fassadenprofile: Profillänge: gem. Fenstergrößen, farbbeschichtet in Polyester, Farbton schwarz.
Menge: 100,000 m

**02.23 Verkleidung Fenstersturz, inkl. Insektenschutzgitter**
Lieferung und Montage von Sturzblechen inkl. Verkleidung des Fenstersturzes mit einer Fassadenlaibungsplatte analog zur Hauptposition der Fassadenbekleidung.
Der Anschluss am Fenster erfolgt mit einem F-Profil in der Farbe schwarz.

Sturzblech:
Das Sturzblech ist im Bereich der Hinterlüftung, ca. 3-4 cm, perforiert auszuführen, sodass ein ausreichender Belüftungsquerschnitt von mind. 50 cm²/m nach DIN18516-1 eingehalten wird.
Es ist dauerhaft witterungsbeständig lackiert / chromatiert und pulverbeschichtet oder gleichwertig auszuführen,
Farbton: schwarz
Abwicklung: ca. 180 mm (gem. Erfordernis)
Stärke: ca. 1 mm
Die Befestigung des Sturzbleches erfolgt durch eine Verschraubung mit dem zu montierenden F-Profil.

Laibungsplatte:
Ausführung der Laibungsplatte analog zur Hauptposition mit passendem Zuschnitt von ca. 80mm inkl. aller notwendigen Zusatzschienen.
Menge: 60,000 m

**02.24 Fassaden-Ecken**
Herstellen, liefern und montieren von Fassaden-Ecken als Sonderprofil inkl. zusätzlicher vertikaler Unterkonstruktion im Eckbereich.

Ausführung Sonderprofil analog zur Hauptposition Fassadenbekleidung.

Ausführung als Innen- und Außenecken
Menge: 35,000 m

**02.25 Verankerungen Gerüst/ Untergrund Holzbohle**
Herstellen von im Bauwerk verbleibenden Verankerungen für eine spätere Gerüstaufstellung bzw. für die Verankerung der Einrüstung zur Erstellung der Faserzementfassade.
Lieferung und kraftschlüssige Montage der Verankerungsgewinde inkl. der notwendigen Einschraubösen. Abstand zur tragenden Schalen ca. 120mm, Montageuntergrund 40mm Holzbohle. Die Ankerhülsen sind in den Montagepläne zu berücksichtigen und in den Plattenfugen einzuplanen. Abstimmung der Anordnung mit der Bauleitung.
Menge: 34,000 St

### Titel 03 Stundenlohnarbeiten

*Hinweis: Stundenlohnarbeiten*
Stundenlohnarbeiten sind nur auf ausdrückliche Anweisung der Bauleitung auszuführen. Tagelohnzettel sind spätestens am dritten Tag nach Ausführung der Bauleitung zur Anerkennung vorzulegen.

**03.1 Stundenlohn Facharbeiter**
Einheitspreis für Stundenlohn Facharbeiter.
Menge: 20,000 h

**03.2 Stundenlohn Auszubildender**
Einheitspreis für Stundenlohn Auszubildender.
Menge: 5,000 h

**03.3 Stundenlohn Helfer**
Einheitspreis für Stundenlohn Helfer.
Menge: 5,000 h
